# BWK-Schule Fördertechnik
Angebotsaufforderung (GAEB DA XML 3.2, DA83)
Projekt: 2526
Währung: EUR
Bieterkommentare zugelassen: ja
Erstellt mit: ASBwin 29.0.0.0, Position 29.0.0.4, 21.04.2026

## Allgemeine Vorbemerkungen
1.  BESCHREIBUNG DER ANLAGE UND ZUSÄTLICHE TECHNISCHE
  VERTRAGSBEDINGUNGEN

1.1 Allgemeine Baubeschreibung

Bei dem Gebäude handelt es sich um ein unter Denkmal geschütztes Gebäude der ehemaligen Bremen Woll-Kämmerei in Bremen-Blumenthal. Das Gebäude wird saniert und zu einer Berufsschule umgebaut. Für den Aufzug wurde bauseitig bereits ein Aufzugsschacht aus Ortbeton hergestellt. Der Schacht ist bauseitig mit einer Türschutzbarriere versehen.

Stromversorgung:
Netzsystem: TN-S-Netz
Versorgungsspannung: 400V aus dem Netz des Gebäudes, Das Gebäude wird aus dem Mittelspannungsnetz des VNB Wesernetz über eine eigene
Trafostation versorgt.

2. Ausführung
Die Leistung des Auftragnehmers umfasst sämtliche Leistungen,
die zur Erstellung der betriebsfertigen Anlage und zur Erfüllung der behördlichen Auflagen erforderlich sind, auch wenn diese im Einzelnen nicht aufgeführt sind. Ausgenommen sind nur die beschriebenen "bauseitigen Leistungen".
Es sind die Bestimmungen der DIN EN 81-1 die maßgeblichen VDE, DIN und VDI-Richtlinien, die Unfallverhütungsvorschriften, die Bauordnung des jeweiligen Bundeslandes, sowie die brandschutzteeschnischen und schallschutztechnischen Auflagen einzuhalten und zu berücksichtigen.

Der Auftraggeber ist verpflichtet, rechtzeitig vor Arbeitsbeginn die Angebots- unterlagen, Leistungsbeschreibungen und Pläne im Hinblick auf seine zu leistende Garantie selbstverantwortlich zu überprüfen.
Die Maße sind an Ort und Stelle zu nehmen. Eventuelle Bedenken gegen die vorgesehene Ausführung muss der Auftragnehmer vor Ausführung schriftlich anzeigen, und er hat im Einvernehmen mit dem Auftraggeber die Voraussetzungen für seine Leistungen zu übernehmen.
Der Auftragnehmer hat in Eigenverantwortung die Lieferung seiner Geräte, Maschinen, Gerüste etc. sowie seiner Baustoffe, Bauteile etc. mit Rücksicht
auf den Bauablauf auch anderer am Bau Beteiligter zu koordinieren.

Es dürfen nur einwandfreie, gemäß den VDE-Vorschriften bzw. gleichwertiger
EU-Vorschriften hergestellte Materialien verwendet werden.

Alle erforderlichen Anmeldungen bei Behörden oder Abnahme-/Überwachungs- stellen sind vom Auftragnehmer rechtzeitig vorzunehmen. Sind für die Anmeldungen die Unterschriften des Auftraggebers nötig, so sind entsprechend vorbereitete Anträge zur Unterschrift vorzulegen. Abnahme Bescheinigungen, Prüfatteste etc. sind für den Auftraggeber kostenlos zu beschaffen.

Die technische Bearbeitung sowie das Anfertigen von sämtlichen Berechnungen, Bauangabeplänen, Fertigungsplänen und Dokumentations-Unterlagen gehört zum Leistungsumfang des Auftragnehmers und ist mit den Einheitspreisen abgegolten.
Die Werkplanung ist vor Fertigung zur Freigabe einzureichen. Erforderliche bauseitige Leistungen sind mit der Werkplanung zu benennen. Durchbrüche und Kernbohrungen werden bauseitig ausgeführt und sind anzuzeichnen.

Korrosionsschutz im Schacht für sämtliche Stahlteile, die zur Leistung des AN gehören mit Ausnahme der funktionsbedingt blanken Flächen. Der Korrosionsschutz ist als Tauchgrundierung auszuführen (auch in Hohlräumen).
Beschädigungen des Korrosionsschutzes sind nach der Montage auszubessern,

Die Montage und Montageaufsicht haben durch qualifiziertes Personal zu erfolgen.
Die Montageleistung schließt ein:
- Abladen und Transportarbeiten auf der Baustelle,
- Beistellen der Hebezeuge, Rüsthülsen, Lieferung und
  Montage der Abstiegseinrichtungen für die Schachtgruben.

Bei der Ausführung der Arbeiten sind die gültigen Vorschriften zur Erhaltung des Arbeits- und Gesundheitsschutzes  einzuhalten. Vor Beginn der Arbeiten hat eine Gefährdungsbeurteilung zu erfolgen. Diese ist bei dem zuständigen SiGKo einzureichen.

3. Bemusterung und Qualität
Auf Verlagen durch den Bauherrn oder seinem Vertreter sind sämtliche
angebotenen Materialien und Komponenten zur Bemusterung vorzulegen.
Die Bemusterung wird nicht gesondert vergütet.
Für sämtliche Oberflächen, die aus nichtrostendem Stahl nach Wahl des AG oder als Edelstahl beschrieben sind, hat der Auftragnehmer folgendes zu kalkulieren:

-  alle sichtbaren Metalloberflächen als Edelstahl
-  Oberflächen geschliffen oder gebürstet nach Wahl des AG aus den
  Musterkarten des AN

4. Einheitspreise
Die genannten Einheitspreise enthalten eine komplette Lieferung mit entsprechendem Zubehör und eine komplette Montage mit allen Nebenleistungen, einschließlich betriebsfertigen Anschluss und Metallzuschläge.
Sämtliche Leistungen umfassen auch die Lieferung der dazugehörigen
Stoffe, Bauteile und Baubehelfe einschließlich Abladen, Lagern sowie Transport zur Verwendungsstelle. Die Andienung der Baustelle ist Sache des Auftragnehmers. In dem Positionstext ist weitestgehend auf die Nennung von Zubehör und Nebenleistungen der Einfachheit halber verzichtet worden.

5. Schutzmaßnahmen
Bereits fertig gestellte Leistungen Dritter, wie Sichtbetonbauteile, Wände, Heizkörper, Türen, Holzbauteile, Treppen, Bodenbeläge, Stahlzargen, Fenster, Verglasungen, etc. sind durch den Auftragnehmer gegen Beschädigung und Verschmutzung wirksam zu schützen.

6.  Besondere Leistungen die ohne Vergütung zu erbringen sind
- Vorhalten von Aufenthalts- und Lagerräumen
- Absperrung und Sicherung des Baubereiches insbesondere Absturzsicherung
  in den Schacht
- Abladen und Transport sämtlicher Komponenten bis zum Aufzugschacht. Ein
  bauseitiger Kran steht nicht zur Verfügung. Erforderliche Hebezeuge, ggfs. ein
  Autokran ist einzukalkulieren.
- Reinigung des Schachtes vor Inbetriebnahme bzw. Übergabe der Anlage
- Drehende Teile sind mit einem gelben Warnanstrich nach DIN 4818 RAL 1004
  zu versehen. Schmierstellen sind rot zu kennzeichnen

7. Bauseitige Leistungen
- Untergießen der Türschwellen.
- Baustromanschluss
- Elektrische Zuleitung einschließlich des Anschlusses an den durch den AN zu
  liefernden Hauptschalter
- Potentialfreie Kontakte von BMA für Brandfallsteuerung
- Bereitstellen Anschlussfahne Potentialausgleich
- Anstrich Schachtgrube
- Wetterschutzhaube für Schachtentrauchung

8. Bauleiter und Terminverfolgung Ergänzung
Im Rahmen der regelmäßig abgehaltenen Baubesprechungen werden einzelne Zwischentermine vereinbart. An den Baubesprechungen hat während der Bauzeit ein kompetenter deutschsprachiger Mitarbeiter des AN teilzunehmen. Der AN hat hierzu einen deutschsprachigen Projekt- und Bauleiter zu benennen.

9. Bautagesberichte
Über die vom Auftragnehmer auszuführenden Arbeiten sind täglich
Bautagesberichte zu führen und in Kopie 1x wöchentlich der Bauführung der Objektüberwachung zu übergeben. Die Bautagesberichte müssen die Vorgänge des für den Auftragnehmer tätigen Beschäftigten am Bau dokumentieren, z. B. Anzahl des eingesetzten Personals, Tätigkeit, wichtige Bauabschnitte und Ereignisse, usw.

10. Baustelleneinrichtung
Im Bereich der Baustelle wird Baustrom und Bauwasser kostenlos zur Verfügung
gestellt. WC- und Waschgelegenheiten werden vom Auftraggeber zur Verfügung
gestellt. Die Aufstellung von Baubuden und Baucontainern zur Material- u.
Gerätelagerung ist in Abstimmung mit der Bauleitung auf dem Baugrundstück in
geringem Umfang möglich. Benötigte Parkplatzflächen für Mitarbeiter stehen zur Verfügung.

11. Wartungsangebot
Vor der Abnahme ist Wartungsangebot für die Dauer von 5 Jahren nach der Schlussabnahme anzubieten.  Der Zeitraum der Wartungsarbeiten deckt sich mit dem Zeitraum der fünfjährigen Verjährungsfrist für Mängelansprüche.
Der Wartungsvertrag wir separat beauftragt.

## 80 Aufzüge
Datum: 21.04.2026

### Titel 01 Aufzugsanlage

**01.10 Werkplanung**
*** Pauschalposition
Vorlage der Werkplanung zur Freigabe innerhalb von 3 Wochen nach Auftragserteilung. Der vorhandene Aufzugschacht ist zur Erstellung der Werkplanung zu vermessen.
Neben der eigentlichen Aufzugsplanung sind auch alle relevanten Punkte für Fremdgewerke anzugeben.
Menge: 1,000 Psch
Kostengruppen nach DIN 276-1 2018: 461
Kostengruppen nach DIN 276-1 2008: 461

**01.20 Personenaufzug 1.000kg ohne Triebwerksraum,**
Personenaufzug ohne Triebwerksraum als Durchlader
Behindertengerechte Ausstattung nach DIN EN 81-70

Basisdaten:
Aufzugstyp: Personenaufzug
Lösungskonzept: Seilaufzug
Position Antrieb: Schachtkopf
Tragkraft: mindestens 1000 kg / 13 Personen
Geschwindigkeit 1 m/s
Förderhöhe: 15,91 m
Haltestellen: 6
5 Zugänge Seite A
  -3,37 OkFF
  0,00 OkFF
  4,29 OkFF
  8,415 OkFF
 12,54 OkFF
1 Zugang Seite C
  -1,95 OKFF

Schacht:
Rohbauseitig wurde bereits folgender Schacht aus Ortbeton mit einer Wandstärke von 250mm erstellt:

Schacht Breite:  1940 mm
Schacht Tiefe: 2510 mm
Rohbaumaß Schachtgrube: 10040 mm tief
Schachgrube von OKKF: 1200 mm tief
Höhe Schachtkopf: 3400 mm bis 4370mm
  (schräge Decke 30°)
Rohbaumaß Türbreite: 1200mm
Rohbaumaß Türhöhe: 2442mm
Türhöhe von OKFF: 2280mm

Antriebsdaten:
Frequenzgeregelter getriebeloser Synchronmotor
Nennstrom ca. 17 A
Anlaufstrom ca. 21 A
Typ Schachtlicht: LED Feuchtraumleuchte
Hauptsicherung 20 A
Netzanschluss 3 x 400 V / 50 Hz

Treibscheibenantrieb für 120 Fahrten/Stunde, Haltetoleranz max. +/- 5 mm, Nachregulierung bei offener Tür, Geschwindigkeit, Beschleunigung und Verzögerung unabhängig voneinander einstellbar, Motorwelle mit aufgesetzter Treibscheibe, 3-Phasen-Wechselstrom-Motor mit Temperatur-Messelementen als Kaltleiter in jeder Phasenwicklung, Auslösung mit geringer Zeitverzögerung, Regelung wegabhängig, mit digitaler Erfassung des Fahrbereiches, Aufstellen des Triebwerkes im Schacht, einschl. Rollen auf Stahlträger oder -rahmen, Fundament, Lagerbock bzw. Rahmen und die Seilbefestigung der indirekten Aufhängung mit schwingungsdämpfenden Elementen gemäß VDI 2566 gegen das Gebäude isolieren

Befestigung und Führungsschienen:
Die Befestigung der Führungsschienen muss entsprechend
der Werkplanung an die Ortbetonschachtwänden
mit zugelassenen Befestigungsmaterialien über zu erstellende Bohrungen durch den Aufzugserrichter in den Ortbeton erfolgen.
Für den Fahrkorb sind T-Profil-Führungsschienen mit
gehobeltem Steg, an den Stoßkanten mit Nut und Feder
sowie bearbeiteten Laschenverbindungen vorzusehen. Die
Führungsschienen für das Gegengewicht sollen
mindestens aus gezogenen oder gerollten T-Profilen
sein.  Fahrkorb und Gegengewicht sind mit
wartungsfreien Gleitführungen oder hochwertigen
Rollenführungen auszurüsten.

Tragmittel:
Stahldrahtseile mit Zubehör, Auslegung entsprechend technischer Kalkulation und EN 81
Es sind hochwertige, geräusch- und verschleißarme
Tragmittel mit hohem Fahrkomfort vorzusehen. Die
Tragmittel sind auf ein Minimum an Dehnung auszulegen.
Die Ausführung der Tragmittel ist durch den AN zu
belegen. Die Flächenpressung in der Seilrille darf
50% des zulässigen Wertes nicht überschreiten. Die
vorgesehene Flächenpressung ist von AN anzugeben.

Gegengewicht:
zum Ausgleich des Fahrkorb-Eigengewichts und ca. 50 % der Nennlast ist als Rahmenkonstruktion auszuführen. Die Fahrbahn des Gegengewichts in der Schachtgrube ist gemäß EN-81 zu verkleiden.

Anzuwendende Normen:
EN 81-20, EN 81-70

Kabine:
Kabinenbreite: 1200 mm
Kabinentiefe: 2100mm
Kabinenhöhe:  2200mm

Kabinentüren:
2 Stück, 2blättrig, zentral öffnend, Breite 900 mm, Höhe 2100mm, aus Edelstahl, Oberfläche nach Wahl des AG, mit Türtriebwerk, Beschleunigung und Verzögerung für das Öffnen und Schließen getrennt einstellbar, mit Schließkantenüberwachung durch Lichtvorhang, das Schließen der Tür beginnt bei Vorliegen eines Fahrbefehls oder Außenrufes und Freimeldung der Zugangsüberwachung

Schachttüren:
6 Stück Breite 900mm, Höhe 2100mm (lichte Durchgangshöhe),  2-teilige automatische Schiebetüren zentral öffnend, Türblätter und Rahmen in Edelstahl. Ausführung der Schachttüren in Feuerwiderstandsklasse E120 entsprechend EN81-58.
Jedes Türblatt ist an mindestens zwei Kunststoffrollen mit geräuscharmen, dauergeschmiedeten und staubdicht gekapselten Kugellagern aufhängen, Gegenrollen kapseln, untere Türführung justierbar mit Auflagen, die ohne Aushängen der Türblätter ausgewechselt werden können.
Die Schachttüren sind in vorhandenen Öffnungen aus Ortbeton einzubauen. Der Anschluss zwischen Schachttürzarge und dem vorhanden Sichtmauerwerk ist durch den Aufzugsbauer durch eine Beschichtung und Metallleisten zu verschließen.  Im Bereich der Schwelle ist ein Ausgleichsblech zum Bestandsboden zu berücksichtigen

Ausführung Kabine:
Kabinenwände mit vertikaler Anordnung der Wandpaneele
in Edelstahl gebürstet, nach Musterkarte des AN.
Abgehängte Kabinendecke in lackiertem Stahlblech nach Architektenwunsch aus Musterkarte des AN mit LED-Spots.
Kabinenlichtabschaltung bei Nichtbenutzung der Aufzugsanlage nach Ablauf einer einstellbaren Zeit.
Bodenbelag vorbereitet für bauseitigen Bodenbelag
mit einer Aufbauhöhe von ca. 23 mm.
Rahmenloser Spiegel in Teilbreite und mittlerer Höhe
an der linken Seitenwand,
Runder Handlauf  mit abgerundeten Enden
aus Edelstahl gebürstet, nach Musterkarte des AN
Anbringung an der linken und rechten Seitenwand

Kabinentableau:
Teilhohes Design-Kabinentableau mit LCD-Display teilhoch
aufgesetzt montiert
Ausführung in Edelstahl gebürstet, nach Musterkarte des AN
Quadratische Edelstahl-Kurzhubtaster mit optischer Kommandoregistrierung
weiße Tasterbeleuchtung
Taster mit taktiler und Braille-Beschriftung
Taster flächenbündig montiert
Taster mit grünem Ring zur Kennzeichnung der Haupthaltestelle
Tür-Zu-Taster zum vorzeitigen Schließen der Kabinentür
Tür-Auf-Taster zum manuellen Öffnen der Kabinentür
Ansage von fest definierten Texten für Etagenbezeichnungen, Fahrtrichtung und Türbewegungen in der Kabine
Etagenanzeiger in der Kabine  als segmentiertes LCD-Display
Aufzugsnotruf zur Auslösung der akustischen Alarmierung
und der Notrufeinrichtung
Vorrangsteuerung für die Exklusivnutzung des Aufzugs, aktivierbar über einen Schlüsselschalter im Kabinentableau
Ausführung der Schlüsselschalter als Profil-Halbzylinder in Ausführung des AN, inkl. 3 Schlüssel je Schließung

Pulttableau
Zusätzliches Pulttableau mit Großflächentaster
in der Kabine im Handlauf integriert, behindertengerecht nach DIN 18024 und DIN 18025, mit Braille-Schrift und Sprachansage des Stockwerks und des Türzustandes, mit optischer und akustischer Quittierung.

Haltestellentableaus:
Außenrufe
Haltestellen-Ruftableaus in Ausführung und Design passend zum Kabinentableau
Montage der Haltestellentableaus am Türrahmen
Ausführung in Edelstahl gebürstet, nach Musterkarte des AN
Quittierung der Rufannahme durch weiße
Beleuchtung am Taster
Funktionalität
Akustische Quittierung der Rufannahme in den Haltestellen und in der Kabine
Mit Hinweisschild "Im Brandfall nicht benutzen"

Fahrtrichtungsanzeige:
Ausführung und Material
Fahrtrichtungsanzeigen in allen Haltestellen
Stand- und Weiterfahrtsanzeige, Ausführung und Design passend zum Kabinentableau und den Außenrufen
Stand- und Weiterfahrtsanzeige, Ausführung und Design passend zum Kabinentableau und den Außenrufen
Deckplatte in Polycarbonat, nach Musterkarte des AN
Haltestellensignalisation im Türrahmen integriert

Steuerungssystem:
Einknopfsammelsteuerung Einzelanlage
Kommandosteuerung nach DIN 15325 einschließlich  Schaltschrank aus Stahlblech, Schalter und Taster der Rückholsteuerung von außen bedienbar, Fahrtenzähler mindestens 7-stellig, als Einknopfsammelsteuerung, Befreiungsfahrtsteuerung durch einen Schalter auslösbar, Befreiungsfahrt im Brandfall, Auslösung über vorhandene Brandmeldeanlage mit einer dynamischen Brandfallsteuerung.
Die standardmäßige Parkposition des Aufzugs bei Nichtbenutzung kann frei definiert werden.
Nach einem Spannungsausfall und Netzwiederkehr muss die Aufzugsanlage selbsttätig den Normalbetrieb wieder aufnehmen.
Aufladbare Akkumulatoren als Hilfsstromquelle für Beleuchtung und Notrufeinrichtung.
Zwei potentialfreie Kontakte für Gebäudeleittechnik (Notruf, Sammelstörung).
Die Steuerung darf nicht Herstellergebunden sein, sondern muss zugänglich für alle Wartungsfirmen parametrierbar und auslesbar sein. Bei Einsatz eines Servicetools für die Parametrierung der Steuerung und für ZÜS Prüfungen muss dieses mitgeliefert werden und mit unbegrenzter Nutzungsdauer zur Verfügung stehen.

Die Wartungssteckdosen sind im Steuerschrank über einen  Fehlerstromschutzschalter (RCD) 30mA abzusichern.
Die Stromversorgungszuleitung zu dem Aufzug wird bauseitig nicht über ein Fehlerstromschutzschalter (RCD) abgesichert sondern über Schmelzsicherungen oder Leistungsschalter.
Sollte ein Fehlerstromschutzschalter aufgrund der Bauart des Frequenzumformers erforderlich sein, ist im Steuerschrank ein Fehlerstromschalter durch den AN vorzusehen und entsprechend zu kalkulieren.

Die Aufzugssteuerung soll in einem Technikraum unter dem Treppenpodest untergebracht werden die Leitungslänge zum
Aufzugsschacht beträgt ca. 12m.

Notrufeinrichtung:
Nach DIN EN 81-28 zu einer hilfeleistenden Stelle als Fernnotruf mit 2-Wege-Sprechverbindung einschließlich Lieferung und Montage der Wähleinrichtung mit Notstromversorgung. Das Notrufsystem muss frei programmier- und aufschaltbar sein. Die Telefonanbindung ist vom AN mittels LTE-Gateway herzustellen. Die Lieferung und Montage eines Schlüsseltresor gehört zum Leistungsumfang

Elektrische Installation im Schacht:
Verlegung sämtlicher erforderlichen elektrischen Leitungen im Kabelkanal oder Kunststoffpanzerrohr. Installation der Schachtbeleuchtung und Wartungssteckdose in der Schachtgrube und Schachtkopf. Die Fahrschachtbeleuchtung in jeder Etage und im Schachtkopf ist einer Schaltstelle auszustatten. Notbremsschalter.

Grubenleiter
In der Schachtgrube ist von der Schachttür aus
erreichbar eine ortsfest eingebaute
Abstiegsvorrichtung vorzusehen.
Menge: 1,000 Stck
Kostengruppen nach DIN 276-1 2018: 461
Kostengruppen nach DIN 276-1 2008: 461

**01.30 Montagegerüst**
Auf- und Abbauen sowie Vorhalten eines Montagegerüstes
zur Durchführung der erforderlichen Montagearbeiten im Aufzugschacht
Menge: 1,000 St
Kostengruppen nach DIN 276-1 2018: 461

**01.40 Schachtentrauchungssystem**
Es ist ein Schachtentrauchungssystem anzubieten, die der Frischluftzufuhr sowie dem Rauchabzug dient und entsprechend der Landesbauordnung mindestens eine Größe
mindestens 0,1 m² aufweist. Die Öffnung ist mit einer Jalousieklappe zu verschließen die automatisch bei einer Raucherkennung oder auch temperaturgesteuert öffnet.

Es ist ein komplettes zugelassenes System (VdS-Zulassung, DIN EN 12101-10, EnEV, CE) passend zu der Aufzugsanlage anzubieten.

Das System besteht aus:

- Jalousieklappe mit Federrücklaufmotor
  die sich bei einem Stromausfall selbsttätig öffnet

- System zur Raucherkennung

- 2 Taster zur manuellen Auslösung in einem
  Kunststoff-Aufputzgehäuse mit Beschriftung
  "Rauchabzug Aufzugsschacht", Schlagscheibe und
  Schlüssel mit Statusanzeige

- Thermostat zur temperaturabhängigen Steuerung der
  Lüftung

- Steuerzentrale mit Akkupufferung zum Anschluss
  der vorgenannten Komponenten
  Die Steuerzentrale muss Anzeigen und potentialfreie
  Meldekontakte für: Störung, Feueralarm, Lüftung aufweisen.
  Die Ansteuerung zur Entrauchung und Lüftung
  muss auch über Eingangskontakte durch externe Anlagen
  wie BMZ oder GLT möglich sein.

Das gesamte System ist komplett zu montieren, verkabeln und in Betrieb zu nehmen.

Die Jalousieklappe ist in eine bauseitige Aussparung aus Beton mit Abmessungen ca. 530x530 mm einzubauen und abzudichten.

Bauseitig wird eine Wetterschutzhaube zur weiteren Rauchableitung errichtet.
Menge: 1,000 St
Kostengruppen nach DIN 276-1 2018: 461
Kostengruppen nach DIN 276-1 2008: 461

**01.50 Anlagendokumentation, ZÜS-Abnahme und Einweisung**
*** Pauschalposition
Anlagendokumentation
Der Umfang der Anlagendokumentation soll gemäß der Empfehlung AMEV Aufzug 2022 erfolgen. Die Anlagendokumentation ist 2-fach in Papierform und
1-fach digital auf Datenträger zu liefern

Sachverständigenabnahme (ZÜS)
Beauftragung und Koordinierung der Sachverständigenabnahme inklusive der Gebühren. Die Sachverständigenabnahme ist zu begleiten. Prüfgewichte sind entsprechend zur Verfügung zu stellen.

Einweisung
Einweisung der Aufzugswärter in die Anlage

Wartungsangebot
Wartungsangebot für die Dauer von 5 Jahren nach der Schlussabnahme. Der Zeitraum der Wartungsarbeiten deckt sich mit dem Zeitraum der fünfjährigen Verjährungsfrist für Mängelansprüche. Die Verpflichtung zur Mängelbeseitigung gemäß VOB Teil B § 13 bleibt unberührt.
Unter Einbeziehung der Dokumentationsunterlagen ist zur Schlussabnahme ein Wartungsvertrag nach DIN 31051 vorzulegen. Der Wartungsvertrag wir separat beauftragt.
Die Anlagen sind regelmäßig innerhalb der üblichen Arbeitszeit in Abstimmung mit dem Auftraggeber zu warten. Die Wartungsintervalle sind entsprechend den Vorschriften und Erfordernissen der zu wartenden Technik zu wählen.
Der Auftragnehmer ist, auch außerhalb der regelmäßigen Wartungstermine verpflichtet, Störungen, die die Sicherheit oder den Betrieb der Anlage gefährden oder ausschließen, nach Aufforderung zu beseitigen. Reaktionszeit bis zur Störungsbeseitigung vor Ort max. 6 Stunden.
Menge: 1,000 Psch
Kostengruppen nach DIN 276-1 2018: 461
Kostengruppen nach DIN 276-1 2008: 461

### Titel 02 Treppenlift

**02.10 Elektrisch betriebene Hebeplattform zum Einlass in einen Treppenlauf**
Elektrisch betriebene Hebeplattform zum senkrecht heben von Personen sowie Personen mit eingeschränkter Mobilität.
Richtlinien:
"Kraftbetriebene Hebebühne für Personen mit eingeschränkter Mobilität gemäß DIN / ISO 9386-1"
"EN 60601-1-2 Medical Electric Equipment"
"98/37/EEC, Maschinenrichtlinie, EG Angleichung an die Rechtsvorschrift über Maschinen innerhalb der EU"

Beschreibung:
Zur barrierefreien Erschließung sollen neben einer Treppe eine Hebeplattform erstellt werden, um den Höhenunterschied von drei Treppenstufen (60cm) zur Bühne zu erschließen. Wenn die Hebeplattform nicht benötigt wird, kann diese als Treppe mit drei Stufen 20x30cm benutzt werden.

Funktion:
Förderhöhe 600mm
Hydraulischer Antrieb
Tragfähigkeit 450Kg
Hebegeschwindigkeit 13mm/Sek.
In der Parkposition ist die Plattform regulär als Treppe nutzbar und voll begehbar.

Aufwärtsfahrt:
Der Nutzer ruft die Plattform am unteren Befehlsgeber durch Druck auf die "Abwärts" Taste. Die Absturzsicherungen für das obere Podest und auf der Plattform (Abrollschutz) fahren nun nach oben und die Plattform und Stufen fahren nach unten bis sie in der unteren Haltestelle eine ebene Fläche ergeben. Dann fährt die Abrollsicherung auf der Plattform nach unten und ermöglicht ein Auffahren auf die Plattform. Die Podest Sicherungen bleiben ausgefahren, damit während der Fahrt niemand in den Bereich der Plattform gelangen kann oder vom oberen Podest auf die Plattform in der unteren Haltestelle stürzen kann. Der Nutzer betätigt nun auf der Plattformsteuerung die Taste "Aufwärts". Die Abrollsicherung auf der Plattform fährt nun wieder nach oben und sichert gegen ein Herabfallen von der Plattform. Die Treppe inkl. Plattform fährt nun nach oben in die obere Haltestelle, die Stufen bilden sich wieder zum Übergehen aus. In der oberen Haltestelle angelangt, fahren die Abrollsicherung der Plattform und die Podest Sicherungen wieder nach unten und ermöglichen dem Nutzer die Abfahrt von der Plattform. Die Plattform ist nun wieder in der Ausgangsposition und kann als Treppe genutzt werden.

Abwärtsfahrt:
Die Treppe befindet sich in der Parkposition und ist als normale Treppe nutzbar. Der Nutzer fährt auf das Treppenpodest auf und betätigt auf der Plattformsteuerung die Taste "abwärts". Die Abrollsicherung auf der Plattform sowie die Absturzsicherungen zur Absicherung des Podestes fahren nach oben. Die Treppen senkt sich nun ab in die untere Haltestelle. Hat sie diese erreicht, fährt die Abrollsicherung auf der Plattform nach unten. Der Nutzer kann abfahren. Nach dem Abfahren fährt er die Treppe in Parkposition nach oben zurück.

Bedienung:
-Bedientafel in Säule auf Plattform integriert (IP67)
- Notschalter elektrisch
- Notabsenkung mittels Hydrauliksteuerung möglich
- Externe Bedientaster Funk
- Totmannschaltung
- Material: Verzinkter Stahl

Stromversorgung:
Primär: 230V AC
Sekundär: 24V DC

Maße:
Plattformmaß:  1800mm x 1100mm
Geländer  :  Höhe 800mm

Grube:
Rohbauseitig gibt es eine Grube unterhalb der Hebeplattform
Tiefe: 810mm
Breite: 1100mm
Länge: 2100mm

Bauseitige Leistungen:
-  Bereitstellung 230V,  Stromanschluss.
  Ein Technikraum für die Steuerung und Aggregat seht unter
  dem Treppenpodest zur Verfügung. Die Leitungslänge zur
  Hebeplattform beträgt ca. 10m.
-  Herstellung der Grube
-  Aufbringen des Treppenbelages
Menge: 1,000 St
Kostengruppen nach DIN 276-1 2018: 461

**02.20 Anlagendokumentation, ZÜS-Abnahme und Einweisung**
*** Pauschalposition
Anlagendokumentation
Der Umfang der Anlagendokumentation soll gemäß der Empfehlung AMEV Aufzug 2022 erfolgen. Die Anlagendokumentation ist 2-fach in Papierform und
1-fach digital auf Datenträger zu liefern

Sachverständigenabnahme (ZÜS)
Beauftragung und Koordinierung der Sachverständigenabnahme inklusive der Gebühren. Die Sachverständigenabnahme ist zu begleiten. Prüfgewichte sind entsprechend zur Verfügung zu stellen.

Einweisung
Einweisung der Aufzugswärter in die Anlage

Wartungsangebot
Wartungsangebot für die Dauer von 5 Jahren nach der Schlussabnahme. Der Zeitraum der Wartungsarbeiten deckt sich mit dem Zeitraum der fünfjährigen Verjährungsfrist für Mängelansprüche. Die Verpflichtung zur Mängelbeseitigung gemäß VOB Teil B § 13 bleibt unberührt.
Unter Einbeziehung der Dokumentationsunterlagen ist zur Schlussabnahme ein Wartungsvertrag nach DIN 31051 vorzulegen. Der Wartungsvertrag wir separat beauftragt.
Die Anlagen sind regelmäßig innerhalb der üblichen Arbeitszeit in Abstimmung mit dem Auftraggeber zu warten. Die Wartungsintervalle sind entsprechend den Vorschriften und Erfordernissen der zu wartenden Technik zu wählen.
Der Auftragnehmer ist, auch außerhalb der regelmäßigen Wartungstermine verpflichtet, Störungen, die die Sicherheit oder den Betrieb der Anlage gefährden oder ausschließen, nach Aufforderung zu beseitigen. Reaktionszeit bis zur Störungsbeseitigung vor Ort max. 6 Stunden.
Menge: 1,000 Psch
Kostengruppen nach DIN 276-1 2018: 461
Kostengruppen nach DIN 276-1 2008: 461

### Titel 03 Stundenloharbeiten

**03.10 Fachmonteurstunde**
Fachmonteurstunden auf besondere Anordnung
der örtlichen Bauleitung,
zum täglichen Nachweis, pro Stunde
Die aufgeführten Stundensätze verstehen sich
einschließlich aller Zulagen, jedoch ohne Mehrwertsteuer.
Vergütet werden nur die tatsächlich geleisteten Stunden.
Menge: 8,000 Std.
Kostengruppen nach DIN 276-1 2018: 461
Kostengruppen nach DIN 276-1 2008: 461
